# Geb. 8 Feutesan. KG, Kellersanierung
Angebotsaufforderung (GAEB 90, DA83)
Vergabenummer: SRB-B-30023959
Eröffnung: 01.02.26 00:00
Währung: EUR
Auftraggeber: Brandenburgischer Landesbetrieb

## Geb.8 Feuchtesan. KG_Los 2_Sanierung Kel
Datum: 20.03.26

*Hinweis*
Unterlagen zur Information und Kenntnisnahme

Dem Leistungsverzeichnis sind nachfolgend angeführte
Unterlagen zur
Information, Kenntnisnahme und Beachtung beigefügt:

- BE-Plan
- Grundrisse, Schnitte
- Staatenliste

*Hinweis*
1. Allgemeine Angaben, Standortbedingungen

Der Brandenburgische Landesbetrieb für Liegenschaften
und Bauen (BLB Strausberg) hat im Rahmen der
Bauunterhaltung eine Gutachterliche Stellungnahme zu
Feuchteschäden im Kellergeschoss der Bibliothek-
Gebäude 8 des Campus / ZinfoABw Strausberg erarbeiten
lassen, da im Archiv dieser Bibliothek an den
Kelleraußenwänden feuchtebedingte Schädigungen der
Wandoberfläche auftraten. Erhöhte Raumluftfeuchte
führte zu erhöhtem Schimmelpilzbefall an dem
Archivmaterial des an die Außenwände grenzenden
Archivraumes Magazin-1.
Daher sind am und im Gebäude Sanierungsmaßnahmen für
eine dauerhafte Schadensbehebung durchzuführen.

Dass für die Sanierung betreffende Bibliotheksgebäude
befindet sich auf dem Gelände des »Campus Strausberg
Bundeswehr«. Die am Rand von Strausberg gelegene
Liegenschaft ist eine der drei Bundeswehrstandorte der
Stadt Strausberg und umfasst neben dem Zentrum
Informationsarbeit Bundeswehr (ZinfoABw) ebenfalls die
Akademie der Bundeswehr für Information und
Kommunikation und eine Schule der Feldjäger /
Stabsdienst der BW, VII. Inspektion-Teile Strausberg.
Die Feuerwehranfahrt und die Stellflächen zur
Absicherung der Flucht- und Rettungswege werden über
die Brandschutzplanung abgesichert.
Das Gebäude 8 Bibliothek setzt sich aus dem
viergeschossigen Verwaltungsgebäude und der
zweigeschossigen Präsenzbibliothek zusammen.
Beide Gebäudeteile stehen auf einem gemeinsamen
Kellergeschoss, in dem sich neben den Magazinen auch
der Raum für die raumlufttechnischen Geräte befindet.
Das freistehende Gebäude ist im Bereich des
Verwaltungsteils durch Zufahrten (Feuerwehr- und
Anlieferungszufahrt) erschlossen, die Bereiche der
Präsenzbibliothek durch Zuwegungen vom Campusgelände.
Zwischen diesen Zuwegungen sind die Außenanlagenflächen
am Gebäude großflächig begrünt (Pflanzen, Sträucher)
und auf der Südseite mit einer Terrassenfläche
versiegelt.

Abmessungen des Gebäudes:
Die Länge des Gebäudes beträgt ca. 61,0m.
Die Breite beträgt ca. 42,5m.
Das Kellergeschoss ist in Stahlbetonbauweise errichtet

2. Zutritt zum Baustellengelände

- für den Zutritt zur Kaserne sind im Vorfeld der
Ausführung folgende Angaben zu machen: Angaben KFZ,
Name, Ausweis, Fremdfirmenanmeldung per Formularvorlage
des AG
- Anfahrt zur Baustelle (Auffahrtsbeschänkungen): LKW
mit / ohne Hänger bis zu 40t möglich
- Beratungen erfolgen vor Ort, bei Bedarf und nach
Absprache kann die Bibliothek genutzt werden
- Stellflächen für Firmencontainer stehen in begrenztem
Maß zur Verfügung und werden vom AG ausgewiesen
- Lagerflächen stehen zur Verfügung - siehe beigefügter
BE-Plan
- Parkplätze auf der Liegenschaft können zur Verfügung
gestellt werden. Hierzu ist den Firmen durch den Nutzer
im Vorfeld ein Sonderausweis auszustellen der zum
Betreten und Befahren berechtigt,
- Arbeitszeiten: grundsätzlich gelten dieselben
Arbeitszeiten wie auch außerhalb der Liegenschaft, an
Tagen mit Besonderheiten wie z.B. Großveranstaltungen
oder hochrangige Besuche werden die Arbeitszeiten vor
Ort individuell abgesprochen.

*Hinweis*
2. Baustellenbedingungen

2.1 Baustelleneinrichtung
Die übergeordnete Baustelleneinrichtung ist Bestandteil
dieses Leistungsumfangs und bis zum Abschluss der
Baumaßnhame vorzuhalten.
Flächen für die Erschließung bzw. Lagerung von
Baustoffen können
nur begrenzt im Bereich der Baustelleneinrichtung
ausgewiesen werden.
Die Bereitstellung von Aufenthalts- und Lagerräumen
durch den AG ist nicht möglich. Gleiches gilt für
erforderliche
Sozialräume (wie z.B. Aufenthalts-, Umkleideräume
usw.).

2.2 Anschlüsse für Wasser und Energie
Der AG stellt einen Baustromanschlusspunkt zur
Verfügung.
Die Aufstellung eines Baustromkastens einschließlich
Endverteiler ist Leistungsbestandteil dieser
Ausschreibung und bis zum Abschluss der Baumaßnhame
vorzuhalten.
Die Arbeitsplatzbeleuchtung erfolgt durch den AN und
wird nicht gesondert vergütet.
Für die Entnahme von Bauwasser stellt der AG einen
Entnahmepunkt auf dem Baugrundstück zur Verfügung.
Der Bauwasseranschluss und das Aufstellen eines
Sanitärcontainers ist Leistungsbestandteil dieser
Ausschreibung und bis zum Abschluss der Baumaßnhame
vorzuhalten.

Der Verbrauch Baustrom/Bauwasser wird nicht gesondert
berechnet.
Die Kosten sind minimierend bei der Kalkulation zu
berücksichtigen.

2.3 Bautagebuch
Der AN ist verpflichtet, täglich ein Bautagebuch zu
führen.
Je eine Durchschrift ist dem AG mit Fertigstellung der
Leistung
(Schlussrechnung) zu übergeben.

*Hinweis*
3 . Hinweise zur Ausführung
3.1
Da es sich um eine Sanierung in laufendem Betrieb
handelt, wird die Leistung in Abstimmung mit dem Nutzer
in zeitlich und räumlich getrennten Abschnitten
ausgeführt.

Es ist mindestens folgender Grobablauf vorgesehen:
- Einrichten der Buastelle, Herstellen des
Schwarz-Weiß-Bereichs
- Herstellen aller Staub- und Schutzmaßnahmen
- Reinigung, Demontage und Einlagerung einzelner
Archivregale
- Entfernen von kontaminierten Beschichtungen
- Rückbau durchfeuchtete Fußbodenaufbauten
- Trocknungsprozesse
- Schutzmaßnahmen und Rückbau in Büroräumen EG nach
Angabe Fachplanung
- Wiederherstellen Büros EG nach Freigabe Fachplanung
- Erneuerung der Fußbodenaufbauten nach Freigabe der
Außenabdichtung
- Erneuerung der Anstriche
- Aufbau der eingelagerten Regalanlagen
- Feinreinigung und Desinfektion aller betroffenen
Bereiche
- Restleistungen

Bezüglich der genauen Ausführungsabschnitte ist die
Koordination mit den ausführenden Unternehmen
(insbesondere Haustechnik, Tiefbau u.a.) erforderlich.

Alle Abbruch/Demontagepositionen des
Leistungsverzeichnisses
beinhalten -sofern nicht explizit anders beschriebendas Trennen von
angrenzenden zu erhaltennen Bauteilen, die
transportgerechte
Zerkleinerung, das Separieren nach Abfallarten, sowie
den Transport
von bis zu ca.100m innerhalb des Gebäudes bis zum
westlich
angrenzenden Wirtschaftshof in die dort vom AN
aufgestellten
Container, die nach dem Befüllen umgehend
abzutransportieren sind.
Die Gestellung und Vorhaltung entsprechender
Transportmittel
bzw. Transportbehälter erfolgt bauseits über das
Abbruchgewerk.

3.2 Bauleitung des AN
Für die verantwortliche Leitung und Beaufsichtigung der
übertragenen Arbeiten von Beginn bis Fertigstellung
ist durch den AN ein kompetenter, deutschsprachiger
Vertreter
mit den notwendigen fachlichen und persönlichen
Fähigkeiten
zu benennen. Des Weiteren hat stets ein
deutschsprachiger
Mitarbeiter auf der Baustelle anwesend zu sein.
Bei Materiallieferungen müssen Mitarbeiter des AN zur
Annahme
vor Ort sein, die Lieferungen werden nicht vom AG oder
seinen
Vertretern entgegengenommen.
Hebezeuge und andere Transporthilfsmittel werden dem AN
bauseits nicht zur Verfügung gestellt.
Die Anlieferung erfolgt ausschließlich über die im
BE-Plan
ausgewiesenen Zufahrten.
Lagermöglichkeiten innerhalb des Gebäudes können nicht
zur Verfügung gestellt werden.
Das Aufstellen von Materialcontainern, Lagerplätzen
u.ä.
auf den im BE-Gelände dafür vorgesehenen Flächen sind
im Vorfeld über die Bauüberwachung des AG genehmigen
zu lassen.
Die Anfuhr von Stoffen und Bauteilen sowie Montagen,
Kraneinsätzen oder sonstigen Vorgängen, die den
Baustellenbetrieb
beeinträchtigen, ist der Bauüberwachung des AG
mindestens eine
Woche vorher mitzuteilen sowie im Rahmen der
Bauberatungen verbindlich abzustimmen.
Alle damit verbundenen Aufwendungen sind in
Abhängigkeit
der vom Auftragnehmer gewählten Technologie in die
Einheitspreise
einzukalkulieren und werden nicht gesondert vergütet.

3.3 Baureinigung, Ordnung, Sicherheit
Nach jedem Arbeitstag ist die Baustelle vollständig von
Material, Werkzeugen, Hilfsmitteln, Abbruch-, Rest und
Verpackungsmaterial sowie sonstigen Verschmutzungen
eigenverantwortlich zu beräumen. Anfallender Schutt
sowie Abfallstoffe sind täglich zu beseitigen. Die
Arbeitsplätze sowie montierte Elemente sind nach
Beendigung der täglichen Arbeitszeit unfallsicher zu
hinterlassen.

3.4 Örtliche Situation
Im BE-Plan ist die beanspruchbare Fläche für alle am
Bau beteiligten
Unternehmen ausgewiesen.
Den Bietern wird vor Angebotsabgabe die Möglichkeit der
Objektbesichtigung nach Anmeldung beim AG eingeräumt.

3.5 Schutz des Bestandes
Die vorhandenen baulichen Anlagen, sowie bereits
fertiggestellte Bauteile sind durch den AN für den
Zeitraum der Bauarbeiten vor Beschädigungen sowie vor
Verunreinigungen zu schützen. Überquerungen
befestigter Flächen mit schwerem Gerät sind ohne
Absprache und Zustimmung durch den AG nicht gestattet.
Materiallieferungen können nur auf den vom AG
zugewiesenen Plätzen innerhalb des Grundstückes,
beschränkt auf den Tagesbedarf, gelagert werden. Eine
Besichtigung der örtlichen Verhältnisse wird
angeraten. Eventuelle Beschädigungen an baulichen
Anlagen sind vom AN in eigener Verantwortung zu
beseitigen und der Urzustand ist wieder herzustellen.

3.6
Vor Beginn solcher Leistungen, die nach der
Leistungserbringung
nicht mehr nachvollziehbar sind, hat der Auftragnehmer
das Aufmaß
auf der Grundlage der vorliegenden Ausführungsplanung
zu erstellen
und die Bestätigung des Auftraggebers, bzw. des mit der
Bauüberwachung beauftragten Ingenieurbüros einzuholen.
Soweit nicht anders beschrieben, gelten die vom AG
übergebenen
Ausführungspläne als Abrechnungsgrundlage.
Für alle Leistungen, die nicht anhand der
Planunterlagen ablesbar
sind, sind durch den AN prüffähige Unterlagen zu
erstellen, d.h.
entsprechende Skizzen bzw. Anlagen einschließlich aller
erforderlichen Maßangaben zu fertigen und der
Abrechnung zur
Prüfung beizulegen.

3.7
Schlussdokumentation, Verwendbarkeitsnachweise
In Vorbereitung der Übergabe des Bauvorhabens an den
Nutzer ist die
vollständige Schlussdokumentation (in geordneter Form
mit
Inhaltsverzeichnis) der Bauleitung zur Verfügung zu
stellen, in
2-facher Papierausfertigung und 1-fach digital auf
Datenträger
(USB-Stick) oder per eMail, im PDF-Format.
Dazu zählen u.a. (soweit zutreffend):
- Fachunternehmererklärung
- Bautagesberichte
- Prüfbescheinigungen, Zertifikate, Zulassungen,
Übereinstimmungserklärungen
- bauphysikalische bzw. technische Nachweise
- Einbau- und Wartungsanleitung
- Wartungsvertrag
- Reinigungs- und Pflegeanleitungen
- Lieferscheine als Beleg der geforderten Materialgüte
- Zusammenstellung der verlegten Beläge bzw.
verwendeten Farben,
gegliedert nach Verwendungsort, Hersteller und
Produktbezeichnung
mit Farb-Nr. für spätere Nachbestellungen
- Prüfprotokolle / Bescheinigungen u.a. Prüfstatiker
- Protokolle von Sachverständigenabnahmen und
Sachkundigenabnahmen
- Revisionsunterlagen (technische Gewerke)
Bereits vor Ausführungsbeginn sind alle Genehmigungen,
Zulassungen, Prüfzeugnisse, Übereinstimmungserklärungen
und
Aufzeichnungen über die Prüfung von Bauprodukten der
einzubauenden Bauprodukte der Bauleitung vorzulegen,
d.h. in einer
geordneten Dokumentation digital auf Datenträger
(USB-Stick) oder
per eMail, im PDF-Format zu übergeben.
Eventuell entstehende Aufwendungen sind in der
Kalkulation zu
berücksichtigen.

*Hinweis*
Auf Grundlage dieser Leistungsbeschreibung sowie der
beiliegenden Ausführungszeichnungen ist das Angebot
positionsuntersetzt entsprechend der aufgeführten
Positionen aufzustellen. Alle Leistungen verstehen sich
als Komplettleistungen einschl. aller für die volle
Funktionsfähigkeit erforderlichen Maßnahmen.

Abkürzungen:
AN=Auftragnehmer
AG=Auftraggeber
L/B/H/=Länge/Breite/Höhe/Tiefe

### Titel 01 Schadstoffsanierung Archiv

#### Untertitel 01.01 vorbereitende Maßnahmen

**01.01.0010 Ausführungsunterlage, Bemusterung**
Auf der Grundlage der Leitplanung des Architekten und
aller übergebenen Unterlagen
sowie der Begutachtung der örtlichen Verhältnisse durch
den AN ist
durch den AN eine Ausführungsunterlage für die
nachfolgend beschriebenen
Leistungen entsprechend der Vorgaben der
Objektplanung,-vorzunehmen und mit den dazugehörigen
Darstellungen, Produktdatenblättern etc. zu erstellen.
Die Ausführung der Leistung hat erst nach Freigabe
durch den
Architekten zu erfolgen.
In dieser Ausführungsunterlage sind insbesondere die
geforderten
Baustoffe, sowie Übergängen zu angrenzenden Bauteilen
zu berücksichtigen.
Für Beläge und Beschichtungen sind repräsentative
Muster (je mindestens 1m2) vorzulegen.
Des Weiteren müssen die Unterlagen alle Angaben
enthalten, die zur
fachtechnischen Prüfung entsprechend der gestellten
Anforderungen
und zur Beurteilung der Übereinstimmung mit dem
Leistungsverzeichnis und dem Projekt erforderlich sind.
Die Ausführungsunterlage ist in prüffähiger Form in
2-facher Ausfertigung,
1-fach in digitaler Form dem AG zu übergeben.
Als Voraussetzung für die Freigabe sind insbesondere
folgende Unterlagen/Nachweise zu erbringen:
-Prüfzeugnisse, Zulassungen, Zertifikate,
Übereinstimmungserklärungen, Nachweis über
gesundheitliche Unbedenklichkeit
Menge: 1,000 PSCH

**01.01.0020 Beweissicherungsverfahren 3 Ausfertigungen**
Beweissicherung
der Innenräume vor Beginn und nach Abschluss der
Sanierungsmaßnahmen
in Abstimmung mit dem Auftraggeber,
Durchführung der Beweissicherung durch einen
Sachkundigen,
Zustand und Beschaffenheit der Inneräume
feststellen und dokumentieren,
durch Begehung mit schriftlichem Protokoll und
Anfertigen von Lichtbildern,
Protokolle und Anlagen müssen durch Unterschrift des AG
und des AN
anerkannt sein, Vorlage aller Beweissicherungen
zeitnah, Schlussbeweissicherung spätestens mit
der Schlussrechnung,
3 Ausfertigungen der Protokolle und sonstiger
Dokumentationen in Papierform, 1 Ausfertigung digital.
Menge: 1,000 St

**01.01.0030 Erstellung AS-Plan**
Erstellung eines AS-Plans (Arbeits- und
Sicherheitsplan),
Schadstoffart. Schimmelpilz
Beschreibung der Maßnahmen zum Schutz von Sicherheit
und Gesundheit bei Arbeiten in kontaminierten
Bereichen,
basierend auf der DGUV Regel 101-004 (ehemals BGR 128),
DGUV Information 201-028 sowie TRGS 524, TRGS 540 und
TRGS 907,
Inhalt:
Gefahrenanalyse,
spezifische Schutzmaßnahmen (z.B. Abschottung,
Absaugung, persönliche Schutzausrüstung),
Entsorgungskonzept,
Menge: 1,000 PSCH

**01.01.0040 Arbeitsschutzmaßnahmen**
Technische, Organisatorische, Persönliche
Arbeitsschutzmaßnahmen
für nachfolgend aufgeführte Abbruch-, Sanierungs- oder
Instandhaltungsarbeiten

Zur Einhaltung der Vorgaben der Technischen Regeln
Gefahrstoffe
insbesondere TRGS 524, TRGS 540 und TRGS 907
oder DGUV Regel 101-004 - Kontaminierte Bereiche, (alt:
BGR 128), DGUV Information 201-028,
entsprechend des Arbeits- und Sicherheitsplans

Lieferung, Aufstellung, Umsetzen, Vorhaltung,
Betreiben, Wartung und Beräumung sämtlicher
erforderlicher Arbeitsmittel,
während der gesamten Ausführungszeit,
Arbeitsschutzkleidungen, staubdichten Verpackungen,
Staubsauger etc. und sämtliche technischen,
organisatorischen und persönlichen Schutzmaßnahmen
entsprechend der Wahl der
Demontagetechnologie des AN,
die im Zusammenhang mit den Schutzmaßnahmen
erforderliche rechtskonforme Entsorgung
verbrauchter Materialien (AN = Abfallerzeuger) ist
Leistungsbestandteil.
Menge: 1,000 PSCH

**01.01.0050 Schwarz-Weiß-Anlage einrichten**
EInrichten einer Schwarz-Weiß-Anlage
bestehend aus:
Weißbereich zum Ablegen, Aufbewahren und späterem
Wiederanlegen der Straßenbekleidung und für
Arbeitspausen nach Arbeitsstättenverordnung sowie der
Arbeitsstättenrichtlinie ASR 45/1-6,
Naßbereich mit Toiletten, Dusch- und Waschanlagen nach
Arbeitsstättenverordnung und den
Arbeitsstättenrichtlinien ASR 47/1-3,5 und ASR 48/1,2,
Schwarzbereich für kontaminierte Arbeitskleidung und
Schutzausrüstung nach Arbeitsstättenverordnung und der
Arbeitsstättenrichtlinie ASR 45/1-6
für die vom AN vorgesehene Personenanzahl auf der vom
AG
ausgewiesenen Fläche einschließlich der notwendigen
Installation
Menge: 1,000 St

**01.01.0060 Schwarz-Weiß-Anlage räumen**
In Anlehnung an STLB-Bau

rückstandsloses Räumen der vorbeschriebenen
Schwarz-Weiß-Anlage
bestehend aus:
Weißbereich zum Ablegen, Aufbewahren und späterem
Wiederanlegen der Straßenbekleidung und für
Arbeitspausen nach Arbeitsstättenverordnung sowie der
Arbeitsstättenrichtlinie ASR 45/1-6,
Naßbereich mit Toiletten, Dusch- und Waschanlagen nach
Arbeitsstättenverordnung und den
Arbeitsstättenrichtlinien ASR 47/1-3,5 und ASR 48/1,2,
Schwarzbereich für kontaminierte Arbeitskleidung und
Schutzausrüstung nach Arbeitsstättenverordnung und der
Arbeitsstättenrichtlinie ASR 45/1-6
für die vom AN vorgesehene Personenanzahl auf der vom
AG
ausgewiesenen Fläche einschließlich der notwendigen
Installation
Menge: 1,000 St

**01.01.0070 Schwarz-Weiß-Anlage vorhalten**
In Anlehnung an STLB-Bau

betriebsbereit Vorhalten und Betreiben der
vorbeschriebenen Schwarz-Weiß-Anlage
über den vom AN kalkulierten Ausführungszeitraum
einschließlich der
arbeitstäglichen Reinigung, sowie Ausstattung mit
Verbrauchsmaterialien,

vorhalten und instand halten DIN 31051,
Abrechnung nach Anzahl (St) x Vorhaltedauer (Wo)
Menge: 20,000 StWo

**01.01.0080 Unterdruckhaltegerät / Gestellen, Vorhalten und Betreiben**
Gestellung, Vorhaltung, Betreiben und Beräumung eines
Unterdruckhaltegerätes einschließlich aller
erforderlichen Anschlüsse (Zu-/Abluft, Strom) und
Filter.

Unterdruckhaltegerät zum Abfiltern von bis zu 4000 m3
faserbelasteter Raumluft (krebserzeugende,
lungengängige Faseranteile) einschließlich der
notwendigen Installation errichten und wieder
entfernen.

Unterdruckhaltegerät betriebsbereit über den gesamten
Zeitraum der Schadstoffsanierung vorhalten, nach
Erfordernis umsetzen einschließlich der arbeitstägliche
 Reinigung und des Filterwechsels. Ausführung im UG
für die Dauer der Schadstoffsanierung

Das Umsetzen des Unterdruckhaltegerätes in ein anderes
Baufeld (Sanierungsbereich) innerhalb der jeweiligen
Ebene bzw. geschossweise inklusive der
Demontage/Montage sowie die fachgerechte Entsorgung
gebrauchter Materialien ist in diese Position
einzukalkulieren.
Menge: 1,000 PSCH

**01.01.0090 Staubschutz Türen mit Durchgang herstellen**
Schutzvorrichtung als Staubschutz an Türöffnungen
herstellen,
Oberkante Öffnung bis 2,75m, Einzelgröße bis 2,5 m²,
aus Kunststofffolie,
Foliendicke mind. 0,4 mm, umlaufende Anschlüsse an
angrenzende Bauteile und Durchdringungen sowie
alle Stoßstellen staubdicht abkleben,
Ausführung an Türoffnungen
Menge: 10,000 St

**01.01.0100 Staubschutz Türen mit Durchgang räumen**
Schutzvorrichtung als Staubschutz an Türöffnungen
räumen
Oberkante Öffnung bis 2,75m, Einzelgröße bis 2,5 m²,
aus Kunststofffolie,
Foliendicke mind. 0,4 mm, umlaufende Anschlüsse an
angrenzende Bauteile und Durchdringungen sowie
alle Stoßstellen staubdicht abkleben,
Ausführung an Türoffnungen.

Nach Beendigung der Arbeiten ist das Schutzmaterial
staubdicht zu verpacken und als Abfall (AS 15 02 02*)
in durch den AN bereitgestellte Behälter zu laden.
Menge: 10,000 St

**01.01.0110 Staubschutz Türen mit Durchgang vorhalten, instand halten**
Schutzvorrichtung als Staubschutz an Türöffnungen
vorhalten und instand halten DIN 31051,
Abrechnung nach Anzahl (St) x Vorhaltedauer (Wo)

Oberkante Öffnung bis 2,75m, Einzelgröße bis 2,5 m²,
aus Kunststofffolie,
Foliendicke mind. 0,4 mm, umlaufende Anschlüsse an
angrenzende Bauteile und Durchdringungen sowie
alle Stoßstellen staubdicht abkleben, Ausführung an
Türoffnungen für die Dauer der Sanierungsmaßnahme
Menge: 200,000 StWo

**01.01.0120 Staubdichte Raumabschottung herstellen**
Schutzvorrichtung als staubdichte Raumabschottung der
Arbeitsbereiche,
herstellen,
reißfeste Kunststofffolie, Foliendicke mind. 0,4 mm,
einschließlich Unterkonstruktion,
Höhe max. 3,50 m, mindestens 0,30 m überlappend,
staubdichtes Abkleben an den Rändern und an den
Folienstößen, Ausführung im UG für die Dauer
 der Schadstoffsanierung, Abrechnung nach bekleideter
Fläche.
Menge: 40,000 m2

**01.01.0130 Staubdichte Raumabschottung räumen**
Schutzvorrichtung als staubdichte Raumabschottung der
Arbeitsbereiche,
räumen,
reißfeste Kunststofffolie, Foliendicke mind. 0,4 mm,
Höhe max. 4,00 m, mindestens 0,30 m überlappend,
staubdichtes Abkleben an den Rändern und an den
Folienstößen, Ausführung im UG für die Dauer
 der Schadstoffsanierung, Abrechnung nach bekleideter
Fläche.

Nach Beendigung der Arbeiten ist das Schutzmaterial
staubdicht zu verpacken und als Abfall (AS 15 02 02*)
in durch den AN bereitgestellte Behälter zu laden.
Menge: 40,000 m2

**01.01.0140 Staubdichte Raumabschottung vorhalten, instand halten**
Schutzvorrichtung als staubdichte Raumabschottung der
Arbeitsbereiche, für die Dauer der Sanierungsmaßnahme,
vorhalten und instand halten DIN 31051,
Abrechnung nach Fläche (m2) x Vorhaltedauer (Wo)

reißfeste Kunststofffolie, Foliendicke mind. 0,4 mm,
Höhe max. 4,00 m, mindestens 0,30 m überlappend,
staubdichtes Abkleben an den Rändern und an den
Folienstößen, Ausführung im UG für die Dauer
der Schadstoffsanierung, Abrechnung nach bekleideter
Fläche.
Menge: 800,000 m2Wo

**01.01.0150 Personen-/Materialschleusen herstellen**
Einkammer-Personen-/Materialschleusen als Zugang der
Sanierungsbereiche
liefern bzw. herstellen,
Mindestanforderungen HxBxT 2.000 x 1.400 x 2.000 mm und
 2 Reißverschlusstüren, staubdichtes Abkleben an den
Rändern zum Sanierungsbereich,
Ausführung im UG
Menge: 1,000 St

**01.01.0160 Personen-/Materialschleusen räumen**
Einkammer-Personen-/Materialschleusen als Zugang der
Sanierungsbereiche
räumen,
Mindestanforderungen HxBxT 2.000 x 1.400 x 2.000 mm und
2 Reißverschlusstüren, staubdichtes Abkleben an den
Rändern zum Sanierungsbereich,
Ausführung im UG

Nach Beendigung der Arbeiten ist das Schutzmaterial
staubdicht zu verpacken und als Abfall (AS 15 02 02*)
in durch den AN bereitgestellte Behälter zu laden.
Menge: 1,000 St

**01.01.0170 Personen-/Materialschleusen vorhalten, instand halten**
Einkammer-Personen-/Materialschleusen als Zugang der
Sanierungsbereiche
vorhalten und instand halten DIN 31051,
Abrechnung nach Anzahl (St) x Vorhaltedauer (Wo)

Mindestanforderungen HxBxT 2.000 x 1.400 x 2.000 mm und
2 Reißverschlusstüren, staubdichtes Abkleben an den
Rändern zum Sanierungsbereich,
Ausführung im UG
Menge: 20,000 StWo

**01.01.0180 Durchgang mit staubdichtem Reißverschluss herstellen**
Durchgang mit staubdichtem Reißverschluss
Staubschutz Kunststofffolie
herstellen,
Größe ca. 2,5m,
Ausführung an Staubschutzabschottungen und Öffnungen
Menge: 1,000 St

**01.01.0190 Durchgang mit staubdichtem Reißverschluss räumen**
Durchgang mit staubdichtem Reißverschluss
Staubschutz Kunststofffolie
räumen,
Größe ca. 2,5m,
Ausführung an Staubschutzabschottungen und Öffnungen

Nach Beendigung der Arbeiten ist das Schutzmaterial
staubdicht zu verpacken und als Abfall (AS 15 02 02*)
in durch den AN bereitgestellte Behälter zu laden.
Menge: 1,000 St

**01.01.0200 Durchgang mit staubdichtem Reißverschluss vorhalten, instand halten**
Durchgang mit staubdichtem Reißverschluss
Staubschutz Kunststofffolie
vorhalten und instand halten DIN 31051,
Abrechnung nach Anzahl (St) x Vorhaltedauer (Wo)

Größe ca. 2,5m,
Ausführung an Staubschutzabschottungen und Öffnungen
Menge: 20,000 StWo

**01.01.0210 Schutzabdeck. Folie herstellen**
In Anlehnung an STLB-Bau

Schutzabdeckung der Bestandsbauteile und
Einrichtungsgegenstände, für die Ausführung
aller Arbeiten dieses Leistungsverzeichnisses,
raumseitig,
geeignete Abdeckung (z.B. aus dicker Folie), Stöße und
Ränder verklebt,
herstellen
Menge: 2000,000 m2

**01.01.0220 Schutzabdeck. Folie beseitigen**
In Anlehnung an STLB-Bau

Schutzabdeckung der Bestandsbauteile und
Einrichtungsgegenstände, für die Ausführung
aller Arbeiten dieses Leistungsverzeichnisses,
raumseitig,
geeignete Abdeckung (z.B. aus dicker Folie), Stöße und
Ränder verklebt,
rückstandslos entfernen
Menge: 2000,000 m2

**01.01.0230 Schutzabdeck. Folie vorhalten, instand halten**
In Anlehnung an STLB-Bau

Schutzabdeckung der Bestandsbauteile und
Einrichtungsgegenstände,
für die Ausführung aller Arbeiten dieses
Leistungsverzeichnisses,
raumseitig,
geeignete Abdeckung (z.B. aus dicker Folie), Stöße und
Ränder verklebt,
vorhalten und instand halten DIN 31051,
Abrechnung nach bekleideter/belegter Fläche (m2) x
Vorhaltedauer (Wo)
Menge: 40000,000 m2Wo

**01.01.0240 Schutzabdeck. herstellen Hartfaserpl.**
In Anlehnung an STLB-Bau

Schutzabdeckung gegen mechanische Beschädigungen
herstellen, aus Hartfaserplatten, auf senkrechten
Flächen, Höhe bis 1 m.
Menge: 60,000 m

**01.01.0250 Schutzabdeck entfernen Hartfaserpl.**
In Anlehnung an STLB-Bau

Schutzabdeckung gegen mechanische Beschädigungen
entfernen, aus Hartfaserplatten, auf senkrechten
Flächen, Höhe bis 1 m.
Menge: 60,000 m

**01.01.0260 Schutzabdeck. vorhalten, instand halten Hartfaserpl.**
In Anlehnung an STLB-Bau

Schutzabdeckung gegen mechanische Beschädigungen, aus
Hartfaserplatten, auf senkrechten Flächen, Höhe bis 1
m,
vorhalten und instand halten DIN 31051,
Abrechnung nach bekleideter/belegter Länge (m) x
Vorhaltedauer (Wo)
Menge: 1200,000 mWo

**01.01.0270 Unterdruckhaltegerät**
Gestellung, Vorhaltung, Betreiben und Beräumung eines
Unterdruckhaltegerätes einschließlich aller
erforderlichen Anschlüsse (Zu-/Abluft, Strom) und
Filter.

Unterdruckhaltegerät zum Abfiltern von bis zu 6000 m3
schadstoffbelasteter Raumluft (Schimmelpilzsporen)
einschließlich der notwendigen Installation errichten
und wieder
entfernen.

Unterdruckhaltegerät betriebsbereit über den gesamten
Zeitraum der Schadstoffsanierung vorhalten, nach
Erfordernis umsetzen einschließlich der arbeitstägliche
 Reinigung und des Filterwechsels. Ausführung im UG
für die Dauer der
Schadstoffsanierung

Umsetzen des Unterdruckhaltegerätes in ein anderes
Baufeld (Sanierungsbereich) innerhalb der jeweiligen
Ebene inklusive der
Demontage/Montage sowie die fachgerechte Entsorgung
gebrauchter Materialien
Menge: 1,000 PSCH

#### Untertitel 01.02 Sanierungsarbeiten

**01.02.0010 Schutzabdeckung Bodenfläche herstellen**
In Anlehnung an STLB-Bau

Schutzvorrichtung als Bekleidung/Belag für im Bestand
verbleibende Bodenflächen,
aus Milchtütenpapier, herstellen, Stöße und Ränder
verkleben,
Abrechnung nach bekleideter/belegter Fläche.
Menge: 60,000 m2

**01.02.0020 Schutzabdeckung Bodenfläche beseitigen**
In Anlehnung an STLB-Bau

Schutzvorrichtung als Bekleidung/Belag für im Bestand
verbleibende Bodenflächen,
aus Milchtütenpapier, Stöße und Ränder verklebt,
rückstandlos beseitigen,
Abrechnung nach bekleideter/belegter Fläche.
Menge: 60,000 m2

**01.02.0030 Schutzabdeckung Bodenfläche vorhalten, instand halten**
In Anlehnung an STLB-Bau

Schutzvorrichtung als Bekleidung/Belag für im Bestand
verbleibende Bodenflächen,
aus Milchtütenpapier, Stöße und Ränder verklebt,
vorhalten und instand halten DIN 31051,
Abrechnung nach bekleideter/belegter Fläche (m2) x
Vorhaltedauer (Wo)
Menge: 240,000 m2Wo

**01.02.0040 Schutzabdeck. Fenster Folie herstellen**
In Anlehnung an STLB-Bau

Schutzabdeckung der Bestandsfenster, für die Ausführung
aller Arbeiten dieses Leistungsverzeichnisses,
raumseitig,
geeignete Abdeckung (z.B. aus dicker Folie), Stöße und
Ränder verklebt,
herstellen
Menge: 20,000 m2

**01.02.0050 Schutzabdeck. Fenster Folie beseitigen**
In Anlehnung an STLB-Bau

Schutzabdeckung der Bestandsfenster, für die Ausführung
aller Arbeiten dieses Leistungsverzeichnisses,
raumseitig,
geeignete Abdeckung (z.B. aus dicker Folie), Stöße und
Ränder verklebt,
rückstandslos entfernen
Menge: 20,000 m2

**01.02.0060 Schutzabdeck. Fenster Folie vorhalten, instand halten**
In Anlehnung an STLB-Bau

Schutzabdeckung der Bestandsfenster, für die Ausführung
aller Arbeiten dieses Leistungsverzeichnisses,
raumseitig,
geeignete Abdeckung (z.B. aus dicker Folie), Stöße und
Ränder verklebt,
vorhalten und instand halten DIN 31051,
Abrechnung nach bekleideter/belegter Fläche (m2) x
Vorhaltedauer (Wo)
Menge: 80,000 m2Wo

**01.02.0070 Aufbauen fahrbares Gerüst**
In Anlehnung an STLB-Bau

Aufbauen fahrbares Gerüst,
Stahlrohrkupplungsgerüst DIN 4420-3, Lastklasse 2 (1,5
kN/m2), Höhenabstand der Gerüstlagen 2 m, Höhe der
obersten Gerüstlage 3 m, im Gebäude.
Menge: 1,000 St

**01.02.0080 Abbauen fahrbares Gerüst**
In Anlehnung an STLB-Bau

Abbauen fahrbares Gerüst,
Stahlrohrkupplungsgerüst DIN 4420-3, Lastklasse 2 (1,5
kN/m2), Höhenabstand der Gerüstlagen 2 m, Höhe der
obersten Gerüstlage 3 m, im Gebäude.
Menge: 1,000 St

**01.02.0090 Umsetzen fahrbares Gerüst**
In Anlehnung an STLB-Bau

Umsetzen fahrbares Gerüst,
Stahlrohrkupplungsgerüst DIN 4420-3, Lastklasse 2 (1,5
kN/m2), Höhenabstand der Gerüstlagen 2 m, Höhe der
obersten Gerüstlage 3 m, im Gebäude,
geschossweise
Menge: 1,000 St

**01.02.0100 Vorhalten, instand halten fahrbares Gerüst**
In Anlehnung an STLB-Bau

Umsetzen fahrbares Gerüst,
Stahlrohrkupplungsgerüst DIN 4420-3, Lastklasse 2 (1,5
kN/m2), Höhenabstand der Gerüstlagen 2 m, Höhe der
obersten Gerüstlage 3 m, im Gebäude, Länge des
waagerechten Transportweges im Mittel bis 25 m.
vorhalten und instand halten DIN 31051,
Abrechnung nach Vorhaltemenge (St) x Vorhaltedauer (Wo)
Menge: 20,000 StWo

**01.02.0110 Trockenbaudecke öffnen, schließen**
Herstellen Öffnung / Ausschnitt in Unterdecke,
passgenau,
Einzelgröße bis 0,1m2,
für bauseitig zu montierendes Bauteil, nach Angaben der
Fachplanung,
nach Freigabe der Fachplanung wieder fachgerecht
verschließen,
Bekleidung aus Gipsplatten, Bauplatten Typ A
1-lagig, Dicke je 12,5 mm, einschl. Spachtelung,
Qualitätsstufe Q2
(Standardausführung)

horizontaler Förderweg bis '100' m,
vertikaler Förderweg bis '25' m,
Abbruch von Hand/mit handgeführten Kleingeräten,
Ausführung erschütterungsarm DIN 4150, lärmarm,
Lärmpegel max. 80 dB(A),
staubarm TRGS 559, ohne Funkenfreisetzung, ohne
Untergrundbeschädigung,
ohne Wasserfreisetzung, aufgenommene Stoffe zur
Entsorgung sortieren, sammeln,
transportgerecht zerkleinern,
im Behälter des AN lagern, auf LKW des AN laden,
schadstoffbelastet, Schadstoff Schimmelpilz
(Mykotoxine) DGUV Information 201-028,
Abfall ist gefährlich, aufgenommene Stoffe sammeln, auf
LKW des AN laden,
die Entsorgung wird gesondert vergütet.
Menge: 5,000 St

**01.02.0120 Trockenbauwand öffnen, schließen**
Herstellen Öffnung / Ausschnitt in Trockenbauwand,
passgenau,
Einzelgröße bis 0,1m2,
für bauseitig zu montierendes Bauteil, nach Angaben der
Fachplanung,
nach Freigabe der Fachplanung wieder fachgerecht
verschließen,
Bekleidung aus Gipsplatten, Bauplatten Typ A
2-lagig, Dicke je 12,5 mm, einschl. Spachtelung,
Qualitätsstufe Q2
(Standardausführung)

horizontaler Förderweg bis '100' m,
vertikaler Förderweg bis '25' m,
Abbruch von Hand/mit handgeführten Kleingeräten,
Ausführung erschütterungsarm DIN 4150, lärmarm,
Lärmpegel max. 80 dB(A),
staubarm TRGS 559, ohne Funkenfreisetzung, ohne
Untergrundbeschädigung,
ohne Wasserfreisetzung, aufgenommene Stoffe zur
Entsorgung sortieren, sammeln,
transportgerecht zerkleinern,
im Behälter des AN lagern, auf LKW des AN laden,
schadstoffbelastet, Schadstoff Schimmelpilz
(Mykotoxine) DGUV Information 201-028,
Abfall ist gefährlich, aufgenommene Stoffe sammeln, auf
LKW des AN laden,
die Entsorgung wird gesondert vergütet.
Menge: 5,000 St

**01.02.0130 Vorsatzschale aus Gipskarton abbrechen**
Abbruch der Vorsatzschale, aus Trockenbau,
Unterkonstruktion aus Grund- und Tragprofil, aus
Stahlprofil, verzinkt, CW/UW 50, Blechdicke 0,7 mm, im
Rahmen einer Teilabbruchmaßnahme,
Bekleidungsplatten an Trennwand, aus
Gipsplatten, 2-lagig,
einschl. Befestigungsmittel, auf Untergrund
befestigt, geschraubt, komplett entfernen,
Arbeitshöhe bis 4,50 m, Erschwernis durch
horizontaler Förderweg bis '100' m,
vertikaler Förderweg bis '25' m,
Abbruch von Hand/mit handgeführten Kleingeräten,
Ausführung erschütterungsarm DIN 4150, lärmarm,
Lärmpegel max. 80 dB(A), staubarm TRGS 559, ohne
Funkenfreisetzung, ohne Untergrundbeschädigung, ohne
Wasserfreisetzung, aufgenommene Stoffe zur Entsorgung
sortieren, sammeln, transportgerecht zerkleinern,
im Behälter des AN lagern, auf LKW des AN laden,
Abfall ist nicht gefährlich, nicht schadstoffbelastet,
Zuordnung Z 0 (uneingeschränkter Einbau),
die Entsorgung wird gesondert vergütet.
Menge: 15,000 m2

**01.02.0140 Vorsatzschale Vorwandinstallation,**
Vorsatzschale für Vorwandinstallation, Einbaubereich 1
DIN 4103-1 (Bereiche mit geringer Menschenansammlung),
Höhe Wand bis '4,5' m,
Anschluss, starr mit Papier-Fugendeckstreifen
angespachtelt,
Abstand zwischen Beplankung und Wand bis '250' mm,
Dicke Wand '100' mm,
Unterkonstruktion aus verzinkten Stahlblechprofilen DIN
EN 14195 und DIN 18182-1, als
Einfachständerwerk, CW/UW 75,
Ständerachsabstand '625' mm,
Dämmschicht aus Mineralwolle MW DIN EN 13162,
Dämmschichtdicke 40 mm, in Platten,
Anwendungsgebiet DIN 4108-10 WTR, einlagig, dicht
stoßen, abrutschsicher verlegen,
Beplankung einseitig, aus Gipsplatten DIN 18180 und DIN
EN 520, Bauplatten Typ A,
1. Seite 2-lagig, Dicke 1. Seite 1. Lage 12,5 mm, Dicke
1. Seite 2. Lage 12,5 mm,
Spachtelung Qualitätsstufe Q2,
befestigen mit Schnellbauschrauben DIN EN 14566 und DIN
18182-2.
Menge: 15,000 m2

**01.02.0150 Revisionsklappe Rahmen Stahlblech H/B 40/40cm**
STLB-Bau 2025-10 24
Revisionsklappe mit Rahmen, aus Stahlblech,
beschichtet, Einbaumaße H/B 40/40 cm.
Menge: 1,000 St
Zuordnung: 024

**01.02.0160 Tapete Wand Papierwandbekl.**
STLB-Bau 2025-10 37
Tapezieren der Wand, aus Gipsplatten, vorh. Spachtelung
Qualitätsstufe Q2, mit Papierwandbekleidung für
nachträgliche Behandlung DIN EN 234, nachträgliche
Behandlung wird gesondert vergütet, strukturiert,
mittel, Arbeitshöhe der zu bearbeitenden oder zu
bekleidenden Fläche über 3,5 bis 5,5 m über der
Standfläche des hierfür erforderlichen Gerüstes, Gerüst
wird gesondert vergütet.
Menge: 15,000 m2
Zuordnung: 037

**01.02.0170 Erstbesch Wand Gipsplatte Dispersionsfarbe-GBS Dispersionsfarbe Dispersionsfarbe**
In Anlehnung an STLB-Bau

Erstbeschichtung an Wand, innen, Untergrund
Gipsplatten, tapeziert mit Papierwandbekleidung
(Rauhfaser mittel),
Grundbeschichtung für Dispersionsfarbe,
haftvermittelnd,
Zwischenbeschichtung aus Dispersionsfarbe,
wasserbasiert,
Schlussbeschichtung aus Dispersionsfarbe,
Nassabriebbeständigkeit R-Klasse 2 DIN EN 13300,
Arbeitshöhe der zu bearbeitenden oder zu bekleidenden
Fläche bis 4,5 m über der Standfläche des hierfür
erforderlichen Gerüstes, Gerüst wird gesondert
vergütet.
Menge: 15,000 m2

**01.02.0180 Unterdecke aus Gipskarton abbrechen**
Abbruch der Unterdecke, aus Trockenbau,
Unterkonstruktion aus Grund- und Tragprofil, aus
Stahlprofil, verzinkt, CW/UW 50, Blechdicke 0,7 mm, im
Rahmen einer Teilabbruchmaßnahme,
einschl. Abhängung, Noniusabhänger,
gedübelt, bündig trennen, ohne Beschädigung des
Untergrundes,
Beplankung aus Gipsplatten, 1-lagig, ohne Dämmstoff,
einschl. Befestigungsmittel, auf Untergrund
befestigt, geschraubt, komplett entfernen,

Arbeitshöhe bis 3,25 m, Gerüst wird gesondert vergütet,
horizontaler Förderweg bis '100' m,
vertikaler Förderweg bis '25' m,
Abbruch von Hand/mit handgeführten Kleingeräten,
Ausführung erschütterungsarm DIN 4150, lärmarm,
Lärmpegel max. 80 dB(A), staubarm TRGS 559, ohne
Funkenfreisetzung, ohne Untergrundbeschädigung, ohne
Wasserfreisetzung, aufgenommene Stoffe zur Entsorgung
sortieren, sammeln, transportgerecht zerkleinern,
im Behälter des AN lagern, auf LKW des AN laden,
Abfall ist nicht gefährlich, nicht schadstoffbelastet,
Zuordnung Z 0 (uneingeschränkter Einbau),
die Entsorgung wird gesondert vergütet.
Menge: 60,000 m2

**01.02.0190 Unterdecke, GKB, einlagig**
Deckenbekleidung DIN 18168-1, Bekleidung aus
Gipsplatten, Typ A, einlagig, Dicke 12,5 mm,
befestigen mit Schnellbauschrauben DIN EN 14566 und DIN
18182-2, Unterkonstruktion aus verzinkten
Stahlblechprofilen DIN EN 14195 und DIN 18182-1, Grund-
und Tragprofil als CD 60/27-Profil DIN
18182-1, Dicke 0,6 mm, befestigen mit bauaufsichtlich
zugelassenen Befestigungsmitteln,
Befestigungsuntergrund Steineisendecke, geputzt,
Unterkonstruktion verdeckt, Spachtelung
Qualitätsstufe Q2, ,
Abhanghöhe bis 150cm,
Arbeitshöhe der zu bearbeitenden oder zu bekleidenden
Fläche bis 4,5 m, Gerüst wird gesondert vergütet.
Menge: 60,000 m2

**01.02.0200 Erstbesch Decke Gipsplatte Dispersionsfarbe-GBS Dispersionsfarbe Dispersionsfarbe**
In Anlehnung an STLB-Bau

Erstbeschichtung an Decke, innen, Untergrund
Gipsplatten,
Grundbeschichtung für Dispersionsfarbe,
haftvermittelnd,
Zwischenbeschichtung aus Dispersionsfarbe,
wasserbasiert,
Schlussbeschichtung aus Dispersionsfarbe,
Nassabriebbeständigkeit R-Klasse 2 DIN EN 13300,
Arbeitshöhe der zu bearbeitenden oder zu bekleidenden
Fläche bis 5,5 m über der Standfläche des hierfür
erforderlichen Gerüstes,
Arbeitshöhe der zu bearbeitenden oder zu bekleidenden
Fläche bis 3,5 m.
Menge: 15,000 m2

**01.02.0210 Unterdecke aus Akustikplatten, Langeld-Raster, öffnen, schließen**
Öffnen der in Unterdecke,
für bauseitige Montageleistungen, nach Angaben der
Fachplanung,
nach Freigabe der Fachplanung wieder fachgerecht
verschließen,
Beplankung aus Metall-Langfeldplatten, Plattenformat
jeweils ca. 30x250cm
Höhe Deckenunterseite bis 3,00m
Menge: 6,000 m2

**01.02.0220 Regale demontieren**
Archivregale demontieren,
Doppelseitige Fahrbare Regalzeile (RAL 7035)
Breite: 5.144 mm
Tiefe: 635 mm
Höhe: 2.365 mm
6 Gefache
1 Abdeckboden
Gekantete Stahlfront, inkl. Beschriftungsleiste
einschließlich Sockel demontieren, transportieren,
einlagern in Nachbarraum,
Transportweg ca. 50m,
1 Geschoss
Menge: 45,000 St

**01.02.0230 Sockelleiste abbrechen**
Sockelleiste Kunststoff abbrechen, zerkleinern,
aufgenommene Stoffe sammeln, auf LKW des AN laden,
die Entsorgung wird gesondert vergütet.
Menge: 410,000 m

**01.02.0240 Beschichtung entfernen schadstoffbelastet WandBeton laden LKW AN ges.Vergüt.Entsorg.**
In Anlehnung an STLB-Bau

Beschichtung entfernen, an Wand und Stütze aus Beton,
Beschichtung Dispersionsfarbe,
schadstoffbelastet, Schadstoff Schimmelpilz
(Mykotoxine) DGUV Information 201-028,
Abfall ist gefährlich, an Decke aus Beton, aufgenommene
Stoffe sammeln, auf LKW des AN laden,
die Entsorgung wird gesondert vergütet.
Menge: 1310,000 m2

**01.02.0250 Beschichtung entfernen schadstoffbelastet Decke Beton laden LKW AN ges.Vergüt.Entsorg.**
In Anlehnung an STLB-Bau

Beschichtung entfernen, an Unterzug und Decke aus
Beton, Beschichtung Dispersionsfarbe,
schadstoffbelastet, Schadstoff Schimmelpilz
(Mykotoxine) DGUV Information 201-028,
Abfall ist gefährlich, an Decke aus Beton, aufgenommene
Stoffe sammeln, auf LKW des AN laden,
die Entsorgung wird gesondert vergütet.
Höhe Deckenunterseite bis 3,50m über OKFFB
Menge: 1600,000 m2

**01.02.0260 Trennschnitt**
In Anlehnung an STLB-Bau

Trennschnitt für Abbruch des Fußbodenaufbaus aus
schwimmendem Zementestrich, unbewehrt, als Estrich auf
Dämmschicht, einschließlich Belag aus Linoleum,
im Rahmen einer Teilabbruchmaßnahme,
schadstoffbelastet, Schadstoff Schimmelpilz
(Mykotoxine) DGUV Information 201-028, Ausführung
innerhalb des Bauwerks,
von Hand/mit handgeführten Kleingeräten,
Ausführung erschütterungsarm DIN 4150, lärmarm,
Lärmpegel max. 80 dB(A),
staubarm TRGS 559, ohne Funkenfreisetzung, ohne
Untergrundbeschädigung, ohne Wasserfreisetzung,
Menge: 75,000 m

**01.02.0270 Fußbodenaufbau abbrechen schadstoffbelastet D 4 cm 20kN/m3 v.Hand Stoffe laden LKW AN ges.Vergüt.Entsorg.**
In Anlehnung an STLB-Bau

Abbruch des Fußbodenaufbaus aus schwimmendem
Zementestrich, unbewehrt, als Estrich auf Dämmschicht,
einschließlich Belag aus Linoleum,
im Rahmen einer Teilabbruchmaßnahme,
schadstoffbelastet, Schadstoff Schimmelpilz
(Mykotoxine) DGUV Information 201-028,
bestehender Fußbodenaufbau:
- 5mm Linoleum
- 61mm Zementestrich
- PE-Folie
- 50mm Wärmedämmung (Hartschaum)
- 4mm einlagig Bitumenschweißbahn V60 S4
- Bitumenvoranstrich
Wichte des Abbruchstoffes DIN EN 1991-1-1 20 kN/m3,
Ausführung innerhalb des Bauwerks,

horizontaler Förderweg bis '100' m,
vertikaler Förderweg bis '25' m,
Abbruch von Hand/mit handgeführten Kleingeräten,
Ausführung erschütterungsarm DIN 4150, lärmarm,
Lärmpegel max. 80 dB(A),
staubarm TRGS 559, ohne Funkenfreisetzung, ohne
Untergrundbeschädigung,
ohne Wasserfreisetzung, aufgenommene Stoffe zur
Entsorgung sortieren, sammeln,
transportgerecht zerkleinern,
im Behälter des AN lagern, auf LKW des AN laden,
schadstoffbelastet, Schadstoff Schimmelpilz
(Mykotoxine) DGUV Information 201-028,
Abfall ist gefährlich, an Boden aus Estrich,
aufgenommene Stoffe sammeln, auf LKW des AN laden,
die Entsorgung wird gesondert vergütet.
Menge: 220,000 m2

**01.02.0280 Randdämmstreifen entfernen**
Randdämmstreifen aus PE-Schaumstoff entfernen,
zerkleinern, aufgenommene Stoffe sammeln, auf LKW des
AN laden,
die Entsorgung wird gesondert vergütet.
Menge: 410,000 m

**01.02.0290 Adsorptionstrockner Raum Entfeuchten Trocknen Luftdurchsatz 500-800m3/h auf-abbauen**
In Anlehnung an STLB-Bau

Adsorptionstrockner, für allseitig geschlossenen Raum,
zum Entfeuchten und Trocknen, Luftdurchsatz über 500
bis 800 m3/h, Aufstellort innen, Abluftleitungen aus
PVC-Spiralschläuchen, mit Versorgungsinstallation,
Messeinrichtung und Energieanschlüssen, auf- und
abbauen.
Menge: 5,000 St

**01.02.0300 Adsorptionstrockner Raum Entfeuchten Trocknen Luftdurchsatz 500-800m3/h vorhalten betreiben**
In Anlehnung an STLB-Bau

Adsorptionstrockner, für allseitig geschlossenen Raum,
zum Entfeuchten und Trocknen, Luftdurchsatz über 500
bis 800 m3/h, Aufstellort innen, Abluftleitungen aus
PVC-Spiralschläuchen, mit Versorgungsinstallation,
Messeinrichtung und Energieanschlüssen, vorhalten und
betreiben, einschl. Betriebsstoffe,
Abrechnung nach Vorhaltemnege (St) x Vorhaltedauer (Wo)
Menge: 40,000 StWo

**01.02.0310 Außenwand Untergrund trocknen Infrarotstrahler H 2m**
Trocknen des Untergrundes, Ausführung auf Anordnung des
AG, durch Infrarotstrahler, Untergrund Beton, an
Außenwänden, Höhe über 2 bis 4 m.
Menge: 256,000 m2

**01.02.0320 Messprotokolle Trocknungsprozess**
Messprotokolle zu Trocknungsprozessen anfertigen und an
den AG übergeben,
Nachweis zur vollständigen Austrocknung des Fußbodens
vor Ausführung des neuesn Fußbodenaufbaus vorlegen,
Menge: 1,000 PSCH

**01.02.0330 Fußbodenaufbau erneuern**
In Anlehnung an STLB-Bau

Fußbodenaufbau nach Abschluss aller Trocknungsmaßnahmen
erneuern,
Zementestrich CT, als Estrich auf Dämmschicht DIN
18560-2, unbewehrt, lotrechte Nutzlasten (Einzellasten
über 4 kN, Flächenlasten über 5 kN/m2),
Biegezugfestigkeitsklasse F5 DIN EN 13813,
Estrichnenndicke 61 mm, für Flächen in Innenräumen, zur
Aufnahme von elastischen/textilen Belägen, Oberfläche
von Hand glätten.

folgender Fußbodenaufbau ist zu realisieren:
- 61mm Zementestrich, geklammert/verharzt
- PE-Folie
- 50mm Wärmedämmung (PUR-Dämmplatte)
- 4mm einlagig Polymemerbitumenbahn-selbstklebend
- Bitumenvoranstrich
Menge: 220,000 m2

**01.02.0340 Arbeitsfugen schließen, 2K-Reaktionsharz-Fugenmasse Wellenverbinder**
In Anlehnung an STLB-Bau

Kraftschlüssiges Schließen von Arbeitsfugen aufgrund
unterschiedlich
hergestellter Estrichteilflächen im Untergrund mit
Zweikomponenten-Reaktionsharz, einschl. Einschneiden,
Säubern,
Einlegen von Wellenverbindern und Absanden.
Die betreffenden Bereiche sind als Abrechnungsgrundlage
entsprechend vor Ort zu kennzeichnen und durch die
örtliche
Bauüberwachung bestätigen zu lassen.
Menge: 75,000 m

**01.02.0350 Risse überbrücken schließen,Gewebestreifen**
In Anlehnung an STLB-Bau

Risse sanieren, Rissbreiten 1mm bis 2mm, mit
Gewebewinkel überdecken und einspachteln,
Die betreffenden Bereiche sind als Abrechnungsgrundlage
entsprechend vor Ort zu kennzeichnen und durch die
örtliche
Bauüberwachung bestätigen zu lassen.
Menge: 7,000 m

**01.02.0360 Fehlstellen auffüllen, Kunstharzestrich**
In Anlehnung an STLB-Bau

Kleinflächen, die nachträglich verschlossen werden
müssen,
wie z.B. Anarbeitung an feste Einbauten, Durchführungen
etc.
Einzelgröße bis 0,1m²
Kunstharzestrich DIN 18560 SR,
Bindemittel Zweikomponenten-Epoxidharz (EP),
Dicke im Mittel 60 mm, Oberfläche von Hand glätten.
Die betreffenden Bereiche sind als Abrechnungsgrundlage
entsprechend vor Ort zu kennzeichnen und durch die
örtliche
Bauüberwachung bestätigen zu lassen.
Menge: 5,000 St

**01.02.0370 Mehrdicke Ausgleich, je 1mm**
Mehrdicke für vorbeschriebene stuhlrollengeeignete
Ausgleichsmasse,
je 1 mm Dicke, nur nach Erfordernis.
Die betreffenden Bereiche sind als Abrechnungsgrundlage
entsprechend vor Ort zu kennzeichnen und durch die
örtliche
Bauüberwachung bestätigen zu lassen
Menge: 220,000 m2

**01.02.0380 Untergrund anschleifen absaugen Beton**
STLB-Bau 2024-10 36
Anschleifen und Absaugen des Untergrundes aus Beton,
für Bodenbelagarbeiten.
Menge: 220,000 m2
Zuordnung: 036

**01.02.0390 Biozides Vorbehandeln Fußboden Beton**
In Anlehnung an STLB-Bau

Biozides Vorbehandeln, an Fußboden aus Beton, innen,
Arbeitshöhe der zu bearbeitenden oder zu bekleidenden
Fläche bis 5,5 m über der Standfläche des hierfür
erforderlichen Gerüstes, Gerüst wird beigestellt/ist
vorh..
Menge: 220,000 m2

**01.02.0400 Mehraufwand Installationsdichte Wand 10 bis 25cm**
Mehraufwand für die Erschwernisse zur Ausführung der
Leistung
vorbeschriebener Spachtel- und Beschichtungsarbeiten,
an Wand,
in Bereichen mit erhöhter Installationsdichte (mehrere
Leitungen),
Verlauf von Rohrleitung, Kabeltrassen, Kabelkänälen,
u.s.w.,
einschließlich aller Schutz- und Ablklebearbeiten,
Breite von 10cm bis 25cm
Menge: 200,000 m

**01.02.0410 Mehraufwand Installationsdichte Wand 25 bis 50cm**
Mehraufwand für die Erschwernisse zur Ausführung der
Leistung
vorbeschriebener Spachtel- und Beschichtungsarbeiten,
an Wand,
in Bereichen mit erhöhter Installationsdichte (mehrere
Leitungen),
Verlauf von Rohrleitung, Kabeltrassen, Kabelkänälen,
u.s.w.,
einschließlich aller Schutz- und Ablklebearbeiten,
Breite von 25cm bis 50cm
Menge: 100,000 m

**01.02.0420 Mehraufwand Installationsdichte Wand 50 bis 75cm**
Mehraufwand für die Erschwernisse zur Ausführung der
Leistung
vorbeschriebener Spachtel- und Beschichtungsarbeiten,
an Wand,
in Bereichen mit erhöhter Installationsdichte (mehrere
Leitungen),
Verlauf von Rohrleitung, Kabeltrassen, Kabelkänälen,
u.s.w.,
einschließlich aller Schutz- und Ablklebearbeiten,
Breite von 50cm bis 75cm
Menge: 50,000 m

**01.02.0430 Mehraufwand Installationsdichte Decke 10 bis 25cm**
Mehraufwand für die Erschwernisse zur Ausführung der
Leistung
vorbeschriebener Spachtel- und Beschichtungsarbeiten,
an Decke,
in Bereichen mit erhöhter Installationsdichte (mehrere
Leitungen),
Verlauf von Rohrleitung, Kabeltrassen, Kabelkänälen,
u.s.w.,
einschließlich aller Schutz- und Ablklebearbeiten,
Breite von 10cm bis 25cm
Höhe Deckenunterseite bis 3,50m über OKFFB
Menge: 100,000 m

**01.02.0440 Mehraufwand Installationsdichte Decke 25 bis 50cm**
Mehraufwand für die Erschwernisse zur Ausführung der
Leistung
vorbeschriebener Spachtel- und Beschichtungsarbeiten,
an Decke,
in Bereichen mit erhöhter Installationsdichte (mehrere
Leitungen),
Verlauf von Rohrleitung, Kabeltrassen, Kabelkänälen,
u.s.w.,
einschließlich aller Schutz- und Ablklebearbeiten,
Breite von 25cm bis 50cm
Höhe Deckenunterseite bis 3,50m über OKFFB
Menge: 50,000 m

**01.02.0450 Biozides Vorbehandeln Wand Beton**
STLB-Bau 2024-10 34
Biozides Vorbehandeln, an Wand aus Beton, innen,
Arbeitshöhe der zu bearbeitenden oder zu bekleidenden
Fläche bis 5,5 m über der Standfläche des hierfür
erforderlichen Gerüstes, Gerüst wird beigestellt/ist
vorh..
Menge: 1310,000 m2
Zuordnung: 034

**01.02.0460 Biozides Vorbehandeln Decke Beton**
In Anlehnung an STLB-Bau

Biozides Vorbehandeln, an Decke aus Beton, innen, Höhe
Deckenunterseite bis 3,50m über OKFFB
Menge: 1600,000 m2

**01.02.0470 Erstbesch Wand Beton Silikatfarbe-GBS Silikatfarbe**
STLB-Bau 2024-10 34
Erstbeschichtung an Wand, innen, Untergrund Beton,
Grundbeschichtung für Silikatfarbe, haftvermittelnd,
Schlussbeschichtung aus Silikatfarbe, Arbeitshöhe der
zu bearbeitenden oder zu bekleidenden Fläche bis 5,5 m
über der Standfläche des hierfür erforderlichen
Gerüstes, Gerüst wird beigestellt/ist vorh..
Menge: 1310,000 m2
Zuordnung: 034

**01.02.0480 Erstbesch Decke & UZ Beton Silikatfarbe-GBS Silikatfarbe**
In Anlehnung an STLB-Bau

Erstbeschichtung an Decke, innen, Untergrund Beton,
Grundbeschichtung für Silikatfarbe, haftvermittelnd,
Schlussbeschichtung aus Silikatfarbe,
Höhe Deckenunterseite bis 3,50m über OKFFB
Menge: 1600,000 m2

**01.02.0490 Bewegungsfuge ausbilden füllen Bewegungsfugenprofil**
In Anlehnung an STLB-Bau 04-2022 024
Feldbegrenzungsfuge im Bodenbelag, Fugenbreite bis 10
mm, Fugentiefe bis 10 mm, ausbilden und füllen mit
geeignetem elastischem Dichtstoff, farblich passend zum
Bodenbelag, mit Bewegungsfugenprofil, Edelstahl,
Verhältnis Fugenbreite zu Dichtstofftiefe 1:1.
Menge: 75,000 m

**01.02.0500 Abschlussprofil Stahl niro**
In Anlehnung an STLB-Bau 04-2022 036
Abschlussprofil aus nichtrostendem Stahl, befestigen
durch Kleben, Bodenbelag einseitig anpassen,
im Bereich von Belagwechseln
Menge: 7,000 m

**01.02.0510 Bodenbelag Linoleum Kl.33 CFL-s1**
In Anlehnung an STLB-Bau

Bodenbelag aus Linoleum DIN EN ISO 24011, mit
werkseitiger Oberflächenvergütung,
Einstufung DIN EN ISO 10874 Klasse 33 (gewerblicher
Bereich, starke Beanspruchung),
antistatisch, Aufladungsspannung im Begehversuch DIN EN
1815 max. 2 kV,
geeignet für Stuhlrollen DIN EN 12529 Typ W,
Brandverhaltensklasse DIN EN 13501-1 CFL-s1,
Bewertungsgruppe Rutschgefahr R 9 ASR A1.5,
Dicke 2,0 bis 3,0mm, in Bahnen,
Oberfläche glatt, marmoriert,
Farbton passend zum Bestand,,
auf Unterlage, Unterlage wird gesondert vergütet,
vollflächig kleben mit lösemittelfreiem und
emissionsarmem Dispersionsklebstoff nach
Herstellerempfehlung.
Nachweis der gesundheitlichen Unbedenklichkeit z.B.
GEV-EMICODE EC 1 PLUS oder gleichwertig)
Menge: 220,000 m2

**01.02.0520 Sockelleiste Linoleum H 60-65mm**
In Anlehnung an STLB-Bau

Sockelstreifen, aus Linoleum,
DIN EN ISO 24011, mit werkseitiger
Oberflächenvergütung,
Einstufung DIN EN ISO 10874 Klasse 33 (gewerblicher
Bereich, starke Beanspruchung),
Brandverhaltensklasse DIN EN 13501-1 CFL-s1,
Dicke 2,0 bis 3,0mm, in Bahnen,
Optik wie Bodenbelag,
Höhe über 60 bis 65 mm, Bodenbelag anpassen, befestigen
durch Kleben, vollflächig kleben mit
lösemittelfreiem und emissionsarmem
Dispersionsklebstoff nach Herstellerempfehlung.
Nachweis der gesundheitlichen Unbedenklichkeit z.B.
GEV-EMICODE EC 1 PLUS oder gleichwertig)
Untergrund Beton.
Menge: 410,000 m

**01.02.0530 Reinigen Flächen feucht schadstoffbelastet**
In Anlehnung an STLB-Bau

Reinigen nach Schadstoffsanierung von Institutsgebäuden
für Lehre, Forschung, Nebennutzflächen für sonstige
Nutzungen, einschließlich aller vorhandener
Installationen, Archivregale und heizkörper werden
gesondet vergütet,
Reinigung feucht, Abrechnung nach der Grundfläche des
Raumes, schadstoffbelastet gemäß Analyse, Schadstoff
Schimmelpilz (schimmelbelastet).
Menge: 6500,000 m2

**01.02.0540 Regale reinigen, desinf.**
Archivregale reinigen,
bis zum Erreichen eines feinstaubfreien Zustands,
desinfizieren,
Verschmutzung schadstoffbelastet,
schadstoffbelastet, Schadstoff Schimmelpilz
(Mykotoxine) DGUV Information 201-028,

Doppelseitige Fahrbare Regalzeile (RAL 7035)
Breite: 5.144 mm
Tiefe: 635 mm
Höhe: 2.365 mm
6 Gefache
1 Abdeckboden
Gekantete Stahlfront, inkl. Beschriftungsleiste
Menge: 300,000 St

**01.02.0550 Heizkörper reinigen, desinf.**
Plattenheizkörper reinigen,
bis zum Erreichen eines feinstaubfreien Zustands,
desinfizieren,
Verschmutzung schadstoffbelastet,
schadstoffbelastet, Schadstoff Schimmelpilz
(Mykotoxine) DGUV Information 201-028,

Größe ca. 1,5m2,
glatte Vorderfront aus Stahlblech, beschichtet
Menge: 22,000 St

**01.02.0560 Regale montieren**
Archivregale wieder montieren,
Doppelseitige Fahrbare Regalzeile (RAL 7035)
Breite: 5.144 mm
Tiefe: 635 mm
Höhe: 2.365 mm
6 Gefache
1 Abdeckboden
Gekantete Stahlfront, inkl. Beschriftungsleiste
einschließlich Sockel transportieren, eingeagert in
Nachbarraum,
Transportweg ca. 50m,
1 Geschoss
Menge: 45,000 St

### Titel 02 Abfalltransport / Abfallentsorgung

#### Untertitel 02.01 Gefährliche Abfälle

*Hinweis*
Transport der fachgerecht in Transportmitteln
(Container, ASP-Behälter) bereitgestellten gefährlichen
 Abfälle zu einer annahmebereiten und durch die SBB mbH
 zuweisungsfähigen Entsorgungsanlage und ordnungsgemäße
 Entsorgung der Abfälle (Nachweis des
EfbV-Zertifikates des Entsorgers und der
Transportgenehmigung des Abfallbeförderers
erforderlich)

Die für die Entsorgung vorgesehene Anlage ist im
Formblatt Entsorgungskonzept durch den Bieter zu
benennen. Die Zertifizierung der Entsorgungsanlage als
Entsorgungsfachunternehmen ist mit dem Angebot
nachzuweisen.

Weitere Leistungsbestandteile neben Laden, Transport
und Entsorgung, die in den Einheitspreis
einzukalkulieren sind:
- Gestellung geeigneter Transportmittel
- Abfallentsorgung über Sammelentsorgungsnachweis (bis
max. 20 Tonnen/Jahr) bzw. Einzelentsorgungsnachweis
- sämtliche Gebühren und Entgelte der Entsorgungsanlage
- Gestellung, Führung und unterschriftsreife
Vorbereitung sämtlicher Formulare des
Nachweisverfahrens gemäß NachwV, kompletter
Entsorgungsnachweis (DEN, VE, EGF, DA, AE),
Begleitscheine und Wiegescheine sowie Einholung der
erforderlichen Unterschriften vom
 Abfallerzeuger einschließlich aller Leistungen zur
elektronischen Nachweisführung.

Mindestangaben auf Begleitschein gemäß NachwV:
- Abfallbezeichnung / Abfallschlüssel nach AVV
- Nummer des Entsorgungsnachweises
- Menge des entsorgten Abfalls
- Erzeuger und Erzeugernummer (von AG)
- Beförderer und Beförderernummer
- Entsorger und Entsorgernummer
- SAP-Projekt-Nummer (von AG) und Anfallstelle
- Positionsnummer aus Leistungsverzeichnis

Mindestangaben auf Wiegeschein:
- Nummer des zugehörigen Begleitscheines
- Gewicht Brutto, Tara, Netto
- Datum, Uhrzeit, Kfz-Kennzeichen

**02.01.0010 AS 15 02 02* | Aufsaug- und Filtermaterialien**
Abfallart: AS 15 02 02*; Aufsaug- und
Filtermaterialien, Wischtücher und Schutzkleidung, die
durch gefährliche Stoffe verunreinigt sind
Abfallbeschreibung: Einweg-Schutzkleidung,
Feinstaubmasken, Filterpatronen/Filter, Material der
Schutzmaßnahmen

Transport der staubdicht verpackten (z.B. Big Bags mit
Kennzeichnung) und in Containern bereitgestellten
Abfälle zu einer annahmebereiten und durch die SBB
mbH zuweisungsfähigen Entsorgungsanlage und
ordnungsgemäße Entsorgung der Abfälle.

Die Abrechnung erfolgt nach Tonnen auf Grundlage der
rechtskonformen Nachweise zur Abfallentsorgung
(vollständiger EN, Behördenbestätigung, Begleitscheine,
 Wiegescheine).
Menge: 0,100 t

**02.01.0020 AS 17 01 06* I Beton etc., schadstoffbelastet**
In Anlehnung an STLB-Bau

Sonstige Bau- und Abbruchabfälle,
gefährlich, Abfallschlüssel nach AVV
(Abfallverzeichnis-Verordnung) 170106*
Gemische aus oder getrennte Fraktionen von Beton,
Ziegeln, Fliesen und Keramik, die gefährliche Stoffe
enthalten,
schadstoffbelastet, Schadstoff Schimmelpilz
(Mykotoxine) DGUV Information 201-028,
auf Baustelle lagernd, laden, mit LKW des AN
transportieren, entsorgen, max. Gesamtgewicht ohne
Beschränkung, zur Verwertungsanlage, Transportweg bis
10 km, Entsorgungsnachweis gemäß Nachweisverordnung ist
erforderlich, Vergütung der Entsorgung übernimmt AN.
Menge: 0,500 t

**02.01.0030 AS 17 09 03* I Sonstige Bau- und Abbruchabfälle, schadstoffbelastet**
In Anlehnung an STLB-Bau

Sonstige Bau- und Abbruchabfälle,
gefährlich, Abfallschlüssel nach AVV
(Abfallverzeichnis-Verordnung) 170903* sonstiger
Bau-/Abbruchabfall,
schadstoffbelastet, Schadstoff Schimmelpilz
(Mykotoxine) DGUV Information 201-028,
auf Baustelle lagernd, laden, mit LKW des AN
transportieren, entsorgen, max. Gesamtgewicht ohne
Beschränkung, zur Verwertungsanlage, Transportweg bis
10 km, Entsorgungsnachweis gemäß Nachweisverordnung ist
erforderlich, Vergütung der Entsorgung übernimmt AN.
Menge: 0,200 t

**02.01.0040 AS 08 01 11* | Farb- und Lackabfälle, schadstoffbelastet**
Abfallart: AS 08 01 11*; Farb- und Lackabfälle,
die organische Lösemittel oder andere gefährliche
Stoffe enthalten
Abfallbeschreibung: Altbeschichtung mit
Schimmelpilzbefall

Transport der in Containern bereitgestellten Abfälle zu
 einer annahmebereiten und bei der SBB mbH angezeigten
Entsorgungsanlage nach Wahl des AN und ordnungsgemäße
Entsorgung der Abfälle.

Die Abrechnung erfolgt nach Tonnen auf Grundlage der
rechtskonformen Nachweise zur Abfallentsorgung
(vollständiger EN, Behördenbestätigung,
Zuweisungsbescheid, Begleitscheine, Wiegescheine).
Menge: 0,100 t

#### Untertitel 02.02 Nicht gefährliche Abfälle

**02.02.0010 AS 17 08 02 | Baustoffe auf Gipsbasis / Transport und Entsorgung**
Abfallart: AS 17 08 02; Baustoffe auf Gipsbasis
Abfallbeschreibung: Gipskartonplatten
Transport der in Containern bereitgestellten Abfälle zu
 einer Entsorgungsanlage nach Wahl des AN
(Entsorgungskonzept) und ordnungsgemäße Entsorgung der
Abfälle.
Entsprechend GewAbfV sind die getrennt erfassten
Abfälle vorrangig der Vorbereitung zur Wiederverwendung
oder dem Recycling zuzuführen!
Die Abrechnung erfolgt nach Tonnen auf Grundlage der
vollständigen rechtskonformen Nachweise zur
Abfallentsorgung (Recyclingübernahmeerklärung für die
Bauabfall-Dokumentation, Übernahmescheine,
Wiegescheine).
Menge: 1,000 t

**02.02.0020 AS 17 09 04 | gem. Bau- und Abbruchabfälle / Transport und Entsorgung**
Abfallart: AS 17 09 04; gemischte Bau- und
Abbruchabfälle mit Ausnahme derjenigen, die unter 17 09
01, 17 09 02 und 17 09 03 fallen
Abfallbeschreibung: Fußbodenbeläge aus Kunststoff,
Estrichbeschichtungen aus Kunststoff und Kautschuk
Transport der in Containern bereitgestellten Abfälle zu
 einer Vorbehandlungsanlage (entsprechend GewAbfV) nach
Wahl des AN (Entsorgungskonzept) und ordnungsgemäße
Vorbehandlung/ Entsorgung der Abfälle.
Entsprechend GewAbfV sind Abfallgemische, die
überwiegend Kunststoffe, Metalle und Holz enthalten
einer Vorbehandlungsanlage zuzuführen! Bei erstmaliger
Übergabe der Gemische in der Vorbehandlungsanlage ist
eine Bestätigung einzuholen, dass die Anlage die
Anforderungen nach § 6 Absatz 1 und 3 erfüllt. Dem
Abfallerzeuger ist dies unverzüglich nach Vorlage der
Bestätigung mitzuteilen!
Die Abrechnung erfolgt nach Tonnen auf Grundlage der
vollständigen rechtskonformen Nachweise zur
Abfallentsorgung (Konformitätsbestätigung und
Zuführungsnachweis für Bauabfall-Dokumentation
entsprechend GewAbfV, Übernahmescheine, Wiegescheine).
Menge: 0,200 t

USt %: 19,00
